# Neubau eines Feuerwehrdepots
Angebotsaufforderung (GAEB 90, DA83)
DV-Nummer: 2026/09B
Eröffnung: 20.05.26 00:00
Ende der Zuschlagsfrist: 05.06.26
Währung: EUR
Auftraggeber: Gemeinde Schönwalde-Glien vertreten durch Herrn Bodo Öhme

## Dachabdichtungsarbeiten
Datum: 29.09.25

*Hinweis*
Allgemeine Baubeschreibung

Aufgabe
Die Gemeinde Schönwalde-Glien plant den Neubau eines
Feuerwehrdepots auf einem noch zu entwickelnden Baufeld
im Kreuzungsbereich der Bötzower Landstraße und
Bötzower Straße.
Das Feuerwehrdepot soll von der Freiwilligen Feuerwehr
Schönwalde-Dorf genutzt werden. Die Wache ist
unregelmäßig besetzt
Die geplante Feuerwehr soll als Spezialisierung die
Rettung aus Höhen und Tiefen übernehmen und als
Hauptstandort der Truppmann-Ausbildung fungieren.
Ziel des Neubaus sollen primär neben dem Neubau einer
Fahrzeughalle mit 3 Stellplätzen für
Feuerwehreinsatzwagen und der Möglichkeit einer
Erweiterung für 2 weitere Stellplätze die Schaffung
eines Schulungs- und Sozialgebäudes sein sowie im
Außenbereich der Bau von PkW-Stellplätzen, eines
Außenwaschplatzes und einer Übungsfläche von ca. 500m²
mit der Möglichkeit der späteren Errichtung eines
Feuerwehrübungsturmes.
Gebäudenutzung
Der Gebäudekomplex mit beherbergt 2 Nutzungseinheiten
mit den Gebäudeteile Schulungs- und Sozial- sowie
Fahrzeughalle mit Technikbereich. Das Schulungs- und
Sozialgebäude wird in massiver Bauart aus Mauerwerk mit
einer Wärmedämmung und partiellen Fassadenverkleidung
errichtet werden. Die Fahrzeughalle soll aus
Stahlbetonstützen mit Holzbindern als Tragsystem und
einer Verkleidung aus Sandwichpaneelen hergestellt
werden.
Diese steht in direkter Verbindung mit dem
Schulungsgebäude und kann zum einen über die Damen- und
Herren- Umkleiden und zum anderen über die Schleuse
durch T30-Türen begangen werden.
Es stehen Umkleideräume für Damen und Herren zur
Verfügung. Den Umkleiden angeschlossen sind jeweils
Dusch- und Waschplätze sowie WC-Räume. Zusätzlich gibt
es einen Umkleideraum für Mädchen und  für Junge.
Zum Trocknen der Einsatzkleidung wurde ein Wäsche- und
Trockenraum geplant.
Des Weiteren sind direkt neben dem Eingangsbereich 2
Büros vorgesehen, welche von insgesamt 5 Mitarbeitern
genutzt werden können. Neben zwei weiteren WCs (1x
Behinderten-WC) und einem Putzmittelraum sind in diesem
Gebäudeteil ein Hausanschluss- und ein zusätzlicher
Lagerraum angeordnet.
Im Technikbereich sind die Heizungstechnik und ein
Kompressor untergebracht.
Zur Deckung des Strombedarfes ist eine PV-Anlage auf
den Dächern geplant.
In der Fahrzeughalle, sind neben den 3 Stellplätzen für
die Einsatzwagen der Feuerwehr auch eine Stiefelwäsche,
eine Waschrinne, eine Werkbank und Gitterboxen für
verschmutzte und kontaminierte Kleidung vorgesehen.
Der Zugang zur Halle erfolgt von außen über 3 Tore in
den Abmessungen 4,00*4,50m sowie 3 weiteren Türen
jeweils an der Nord-, West- und Südseite in den
Abmessungen ca. 1,135*2,26m.
Anordnung auf Grundstück
Das Gebäude befindet sich im Kreuzungsbereich der
beiden Straßen Bötzower Straße und Bötzower Landstraße
(L20) und ist von allen Seiten einsehbar. Die Zufahrten
zur Fahrzeughalle und zum Schulungsgebäude erfolgen
beide von der Bötzower Straße aus.
Im Zufahrtsbereich zum Schulungsgebäude befinden sich
15 PKW-Stellplätze, welche so angeordnet sind, dass ein
schnelles Einparken während einer Alarmierung
ermöglicht wird. Zusätzlich kann man über eine Pforte
auf einem Gehweg zum Gebäudeeingang gelangen, bei dem
seitlich auch Fahrradstellplätze angeordnet sind.

Im Zufahrtsbereich zur Fahrzeughalle sind weitere 10
PKW-Stellplätze geplant. Es befindet sich direkt daran
anschließend eine Übungsfläche für die Feuerwehr von
ca. 526m² mit der Möglichkeit der Errichtung eines
Feuerwehrübungsturmes zu einem späteren Zeitpunkt.
Diese Übungsfläche befindet sich an der
Grundstückgrenze zum angedachten Kita-Neubau.
Neben einem Außenwaschplatz in den Abmessungen von ca.
5*15m ist auch die Möglichkeit einer Erweiterung der
Fahrzeughalle um 2 weitere Stellplätze gegeben.
Die Zufahrt zum hinter der Fahrzeughalle gelegenen
Technikgebäude erfolgt entlang der westlichen
Giebelwand der Fahrzeughalle.
An der Westseite des Sozialgebäudes ist vor dem
Schulungsraum eine Terrasse angeordnet, die auch
unabhängig vom Schulungsraum genutzt werden kann. Dies
wird durch die Anordnung von 2 Ausgängen ins Freie
möglich.

Angaben zur Bauart
Die Abmessungen für das Sozial- und Schulungsgebäude
betragen ~27m x ~20m, die der Fahrzeughalle ~19m x ~15m
und die des Technikgebäudes ~15m x ~5m.
Hierbei sollen das Sozial- und Schulungs- sowie das
Technikgebäude als massiver Baukörper mit
Stahlbetonbodenplatte, Kalksandsteinwänden sowie
Stahlbetondach mit entsprechenden Unterzügen im Bereich
des Schulungsraumes errichtet werden. Aufgrund der
schweren Dachdecke hat dies auch den Vorteil, dass der
sommerliche Wärmeschutz besser umzusetzen ist.

Die Höhe des Gebäudes (OK Attika) beträgt ~4,50m.
Die Raumhöhe von Oberkante Fußboden bis Unterkante
Rohdecke beträgt ~3,50m. Abgehängte Decken werden in
allen Bereichen vorgesehen. Diese werden in den
akustisch stark beanspruchten Bereichen als
Schallschutzdecken ausgeführt.
Die Fahrzeughalle schließt sich direkt an dieses
Gebäude an und hat eine Höhe von ~7,00m (OK Traufe).

Brandschutz:
Brandschutztechnisch wurde das Gebäude in drei
Nutzungsbereiche unterteilt, welche durch Wände und
Türen mit einer Feuerwiderstandsdauer von 30 Minuten
getrennt werden.
Rettungswege werden durch den Flur und den Ausgängen
aus dem Schulungsraum sowie mittels  Rettungsfenster
aus dem jeweiligen Büro realisiert.
Eine interne Alarmierung wird mittels Rauchwarnmelder
vorgesehen.

Wärmeschutz:
Im Rahmen der Vorplanung wurde ein GEG-Nachweis
erstellt, der mögliche Wand-, Decken- und
Fußbodenaufbauten aufführt, die die Anforderungen nach
diesem Gesetz erfüllen würden. Beim sommerlichen
Wärmeschutz wurden zwei unterschiedliche Räume
untersucht, wobei sowohl im Büro- wie auch im
Schulungsraum zur Einhaltung des sommerlichen
Wärmeschutzes keine Vorkehrungen zu treffen sind.

Heizung/ Lüftung/ Sanitär:
Gemäß Entwurfsplanung der HLS- Planung wird das Gebäude
mit einer
Luft/Wasser-Wärmepumpe (Typ WWB L40 A-2) beheizt.

In der Entwurfsplanung wird von einer Lüftungsanlagen
ausgegangen, welche sich auf dem Gebäude befinden.
Folgende Bereiche werde be- und entlüftet:
alle WCs und Duschen (E.02, 03, 04, E.18, 19, 20, 21)
alle Umkleiden (E.12, 13; E.22, 24)
PuMi, Wäsche-u. Trockenraum, Teeküche (E.10, E.15;
E.17)

Die Fahrzeughalle erhält eine Fahrzeugabgasabsauganlage
als Druckluftinstallation.

Elektro:
Die Stromerzeugung für das Gebäude soll primär über die
Anordnung einer PV-Anlage auf den Dachflächen der
Gebäude gesichert werden. Die im Grundriss dargestellte
Größe des HA-Raumes wurde vom Fachplaner als
ausreichend bewertet. Das Gebäude wird mit einer
Blitzschutzanlage ausgestattet. Teile der Anlage müssen
zur Ableitung in die Fundamente / den Erdbau integriert
werde.

Angaben zur Baustellensituation
Verkehrssicherung
Die Verkehrssicherungspflicht obliegt dem Auftragnehmer
während der Dauer der Erfüllung
seines Auftrages. Der Auftragnehmer hat einen
Verantwortlichen mit Angabe der Eignung
und Qualifikation für die Verkehrssicherung zu
benennen.
Die Verkehrssicherung auf öffentlichem Grund Lager-,
Stellflächen und Zufahrten ist auch
im Bereich von angrenzenden Nachbargrundstücken zu
beachten.
Die zur Verfügung gestellten Flächen für Baustraßen,
Lagerflächen, Zuwegungen etc. auch
Im öffentlichen Bereich sind bei Nutzung vor unnötigen
Beschädigungen zu schützen und
nach Beendigung der Arbeiten in den vor den Arbeiten
vorhandenen Zustand zu versetzen. Diesbezüglich sollte
vor Beginn der Arbeiten eine gemeinsame Begehung mit
der Bauleitung stattfinden, wobei der jeweilige Zustand
protokolliert und evtl. erforderliche Maßnahmen zum
Schutz festgelegt werden.

Zufahrtsmöglichkeiten
Die Baustellenzufahrt erfolgt über die Straße Bötzower
Str. .
Der Anschluss der Baustelle an die öffentliche Straße
wird bauseits erstellt.
Die notwendige Beschilderung im öffentlichen Bereich
ist ausgeschrieben

Bau-WC
soweit nicht gesondert ausgeschrieben, bauseitig
bereitgestellt, Nutzung durch alle Gewerke;

Bauzaun
soweit nicht gesondert ausgeschrieben, bauseitig
bereitgestellt;

Baustellenbeleuchtung
soweit nicht gesondert ausgeschrieben, bauseitig
bereitgestellt;

Baustrom u. Bauwasser
soweit nicht gesondert ausgeschrieben, bauseitig
bereitgestellt;
Die Verteilung der Medien auf der Baustelle obliegt den
Firmen, diese Leistungen sind bei
der Kalkulation der Einzelpreise mit zu
berücksichtigen;

Baugrund/ Grundwasser
Das Baugrundgutachten kann bei Bedarf eingesehen
werden.

Lärm, Erschütterungen etc.
Naheliegende Gebäude sind bewohnt. Sämtliche mit den
Baumaßnahmen in Zusammenhang
stehenden Emissionen (Lärm, Erschütterungen, Abgase,
Dämpfe, Feuchtigkeit, Funkenflug
etc.) sind auf ein erforderliches Mindestmaß zu
beschränken.
Die entsprechenden Lärmschutzverordnungen (z. B.
BImSchV) sind zu beachten.
Die Aufbereitung von Betonabbruchmaterial zu
Betonrecyclingmaterial vor Ort ist
ausgeschlossen.

Baustellenunterkünfte und Lagerflächen
Flächen für Baustellenunterkünfte und Lagerflächen
stehen auf dem Grundstück nur
in begrenztem Umfang zur Verfügung. Die entsprechenden
Vorbemerkungen und
Hinweistexte zu Lagerflächen sind zu beachten.
Tagesunterkünfte und Lagercontainer sind,
wenn erforderlich, durch den AN entsprechend seinem
eigenen Bedarf bereitzustellen.
Die möglichen Stellflächen sind im Vorfeld mit der
örtlichen Bauleitung und den Bauherrn
abzustimmen. Ggf. erforderliche behördliche
Genehmigungen sind durch den AN einzuholen.

Bauablauf
Ein Bauablaufplan kann bei Bedarf eingesehen werden.

Schäden
Der AN haftet für Schäden, die infolge seiner Arbeiten
entstehen, gleich welcher Art.

Schutzmaßnahmen
Schutzmaßnahmen gegen Beschädigung oder Verschmutzung
an angrenzenden Gebäuden oder Bauteilen sind durch den
Auftragnehmer rechtzeitig und eigenverantwortlich vor
Aufnahme der Arbeiten zu treffen. Hierzu gehören auch
die entsprechenden Bausicherungsmaßnahmen.
Meterriss (betrifft Rohbaugewerk)
Zur dauerhaften Sicherung des Meterrisses bis zur
Gebäudefertigstellung ist eine Meterriss-Plakette pro
Etage auf 1 Meter über FFB zu montieren und zu
fixieren.

SiGeKo
Dem Sicherheits- und Gesundheitsschutzplan bzw. den
Anordnungen des Sicherheits- und
Gesundheitskoordinators (SiGeKo) sind zwingend Folge zu
leisten.
Bautagesberichte sind wöchentlich zu führen.
Die Baustelle ist täglich zum Arbeitsschluss
aufzuräumen und aufgeräumt zu verlassen.
Verschmutzungen oder Verunreinigungen auf der Zufahrt
zum Baufeld sind täglich nach Abschluss der Arbeiten zu
entfernen
Technische Vorschriften
Für die Ausführung gelten die Bestimmungen dieses
Leistungsverzeichnisses, die
allgemeinen technischen Vorschriften der VOB, der
einschlägigen Normen soweit sie die
Leistungen betreffen, bauaufsichtlich eingeführte
Richtlinien, behördliche Vorschriften,
Verbandsrichtlinien und Verarbeitungsrichtlinien der
Bauteil- bzw. Werkstoffhersteller in der
jeweils gültigen Fassung. Verwiesen wird insbesondere
auf:
VOB Teil C Allgemeine Technische Vertragsbedingungen
für Bauleistungen (ATV)
DIN 18202 Maßtoleranzen im Hochbau
DIN 18299 Allgemeine Regelungen für Bauarbeiten jeder
Art
DIN 18300 Erdarbeiten
DIN 18303 Verbauarbeiten
DIN 18305 Wasserhaltungsarbeiten
DIN 18306 Entwässerungskanalarbeiten
DIN 18330 Mauerarbeiten
DIN 18331 Betonarbeiten
DIN 18334 Zimmer- und Holzarbeiten
DIN 18335 Stahlbauarbeiten
DIN 18336 Abdichtungsarbeiten
DIN 18350 Putz- und Stuckarbeiten
DIN 18353 Estricharbeiten
DIN 18365 Korrosionsschutzarbeiten an Stahlbauten
DIN 18459 Abbruch- und Rückbauarbeiten
DIN  4102 Brandverhalten von Baustoffen und Bauteilen
DIN  4123 Gebäudesicherung im Bereich von
Ausschachtungen, Gründungen und Unterfangungen

Unfallverhütungsvorschriften - Bauberufsgenossenschaft
Technische Vorschriften für Abbrucharbeiten (Deutsche
Abbruchverband e.V.)

Angebot
Der Bieter ist gehalten, die im Leistungsverzeichnis
beschriebenen Details auf Vollständigkeit, fachgerechte
Ausführung und Eignung für den vorgesehenen
Verwendungszeck zu überprüfen.
Sinnvolle oder notwendig erscheinende Änderungen oder
Ergänzungen sind mit einer
entsprechenden Begründung dem Angebot beizufügen.
Eventuell auftretende Unstimmigkeiten im
Textverständnis sind vor der Angebotsabgabe zu
klären. Mit Angebotsabgabe erklärt der Auftragnehmer
(AN), dass Klarheit über den
kompletten LV-Text besteht.

Mit Abgabe des Angebotes erklärt der Unternehmer, dass
die zur Durchführung der Arbeiten
benötigten Maschinen, Geräte, usw. vorhanden sind bzw.
ihre fristgemäße Bereitstellung
gesichert ist. Vom Bieter sind im Rahmen der
Angebotsdokumentation Angaben zur geplanten
Technologie, Einsatz Technik, Personaleinsatz, Ablauf
und Baustelleneinrichtungsplan in
geeigneter Form zu übergeben.

Der Bieter hat sich zur Angebotserstellung über die
derzeitige Situation der Baustelle eigenständig zu
informieren. Nachforderungen auf Grund fehlender
Ortskenntnis und/ oder zusätzlicher Leistungen sind
ausgeschlossen.

Werden bei den Arbeiten von der Leistungsbeschreibung
abweichende Verhältnisse angetroffen, oder treten
Umstände ein, durch die die vorgeschriebenen Arbeiten
nicht durchgeführt werden können, sind mit dem
Auftraggeber umgehend gesonderte Vereinbarungen zu
treffen.

Nebenangebote
Dem Bieter wird freigestellt, zusätzlich zu den
ausgeschriebenen Leistungen Alternativvorschläge in
Form eines Nebenangebotes auszuarbeiten. Dabei ist die
Gleichwertigkeit der angebotenen mit der vorgegebenen
Leistung durch geeignete
Unterlagen nachzuweisen. Die Unterlagen müssen zum
Eröffnungstermin vorliegen.

Sonstiges
Sämtliche Arbeiten sind mit äußerster Sorgfalt
auszuführen. Die erbrachten Leistungen sind für die
Zeit der Bauarbeiten bis zur Abnahme durch den Bauherrn
zu schützen.

Es ist dafür Sorge zu tragen, dass zu jedem Zeitpunkt
ein Vorarbeiter mit Deutschkenntnissen (Sprachniveau
mindestens C1) auf der Baustelle zugegen ist.

Ausführung, Aufmaß und Abrechnung gem. VOB.
Für alle Gewerke gelten die ATV DIN 18299.

Alle Positionen des Leistungsverzeichnisses beziehen
sich stets auf komplette Leistungen, einschließlich
sämtlicher hierfür erforderlicher Materialien, d.h.
herstellen, liefern, anfahren, abladen, fachgerecht und
sicher montieren, vorhalten, Schutz der Leistung,
Reinigung, Funktionsprüfung, ggf. Nachjustierung,
Inbetriebnahme und funktionstüchtige Übergabe sowie
einschließlich aller Verbindungs- und
Befestigungsmittel und Kosten für:
-diebstahlsichere Lagerung des Materials und aller
Einbauteile,
-Verschnitt, wenn im LVZ nicht anders erwähnt
-Schutz gegen schädigende Witterungseinflüsse

Nebenleistungen, wie z.B. Schutz- und
Sicherheitsmaßnahmen nach den
Unfallverhütungsvorschriften und den behördlichen
Bestimmungen, sind Leistungen,
die auch ohne Erwähnung im Leistungsverzeichnis zur
vertraglichen Leistung gehören
und nicht selbstständig vergütet werden.
Der Auftragnehmer ist nicht von seiner eigenen Pflicht
befreit, die Massen und sonstigen
Angaben sorgfältig auf Richtigkeit hin zu überprüfen.

Ergänzend zur ATV DIN 18299, Abschnitt 2, gilt:
Bereits vorhandene Absteckungen, Grenzsteine,
Festpunkte, Höhenmarken u. dgl. sind vom Auftragnehmer
vor Arbeitsbeginn zu sichern.

Gelände, geologische und topographische oder sonstige
Geländebesonderheiten:
hydrologische Verhältnisse: gemäß Baugrundgutachten
liegt der Bemessungswasserstand am Baufeld MHGW von
32,40 m NHN.
Bei Messungen im Mai 2025 wurde der Grundwasserstand
bei 31,30 NHN angetroffen.
diese liegen ca. 1,20 m unterhalb des geplanten
Fertigfußbodens. Die Gründungsebene der Bodenplatte
liegt bei ca. 1.2 m unter OKFFB und wird somit bezogen
auf den Bemessungswasserstand durch das Grundwasser
nicht beeinflusst.
Angaben gemäß geologischer Baugrunduntersuchung
Ingenieurgesellschaft Fischer mbH vom 10.07.2025 können
bei Bedarf eingesehen werden;

Unterlagen
A011_BE-Plan_M1-250
A020_Grundriss Erdgeschoss
A030_Schnitte A.A, B-B
A030_Schnitt C-C
A040_Dachaufsicht
A050_Ansichten

### Titel 1 VORBEREITENDE LEISTUNGEN / ALLGEMEIN

**1.01 Baustelleneinrichtung**
Einrichten, Vorhalten über die vereinbarte
Leistungszeit sowie Räumen der Baustelle und
Wiederherstellen des Geländes mit folgenden in den
Pauschalpreis einzurechnenden Leistungen:
- Verkehrssicherungseinrichtung einschl.Leistung zur
Verkehrssicherung
- Tagesunterkunft
- Lagerraum, Werkstatt, Magazin, Unterstelleinrichtung
Maschinen, Geräte
- alle sonstigen Kosten, die der Auftragnehmer zur
ordnungsgemäßen Durchführung der Bauaufgabe zu
erbringen hat um die Forderungen des Ordnungsamtes, der
Bauberufsgenossenschaft und sonst mitwirkender
Behörden, Amtsstellen und Körperschaften zu erfüllen
- die Entsorgung des selbst verursachten Bauschuttes
wird nicht gesondert vergütet
- Baustrom,Bauwasser werden bauseits gestellt,
Verteilung erfolgt selbständig
- ein WC ist auf der Baustelle vorhanden und kann
unentgeltlich mit genutzt werden
Leistungszeit: Erbringung der Gesamtleistung
Menge: 1,000 psch

**1.02 prov. Wasserableitung Attika**
prov. Wasserableitung auf Ebene der Dampfsperre
Herstellung eines Ablaufs durch das MW mittels einer
angeformeten Schwießbahn
Die Scheweißbahn muss so weit über dem MW hinausstehen,
dass ein prov. Fallrohr aufgesteckt werden kann.
Menge: 3,000 St

**1.03 prov. Wasserableitung Fallrohr**
prov. Wasserableitung aus dem Fallrohrstutzen durch den
Anschluss eines felxibelen Rohres zum Schutz der
Fassade
Wasser über die Rüstung nach unten leiten
Gebäudehöhe  7,00 m und 4 m
Menge: 40,000 m

**1.04 Absturzsicherung Seilsystem Halle**
Nicht überfahrbares, permanentes Seilsicherungssystem
(Ø 8mm) mit allgemeiner bauaufsichtlicher Zulassung
(abZ) des DIBt für 2 Personen
Das System muss eine abZ haben und nach DIN EN 795;
2012, Typ C und DIN CEN/TS 16415: zertifiziert sein.
Alle Bauteile des Systems müssen aus Edelstahl
bestehen.
Beidseitiges Arbeiten am Sicherungssystem muss ohne
umhängen möglich sein.
Montage, Abnahme mit Zertifizierung

Seilsicherungssystem auf Dachfläche montieren
Untergrund StB Decke,
Dämmstärke bis 460 mm
Seilsystem bestehend aus:
2 Stck Eck Stützen
2 Stck End Stützen
9 Stck Zwischenstützen
Seil ca. 64 m Edelstahl 8 mm
Typenschild
Endspannelemente
Menge: 1,000 St

**1.05 Dachrandsicherung**
Dachrandsicherung fortlaufendend mit dem
Arbeitsfortschritt aufbauen und für die
Dachdeckerarbeiten auf der Halle vorhalten und wieder
abbauen.
(Der Massivbau ist eingerüstet)
Menge: 68,000 m

**1.06 Geh- und Wartungsplatten**
Geh- u. Wartungswegplatte und Schutzplatte auf
Flachdächern zum Schutz der darunter liegenden
Abdichtung passend zum angebotenen Fabrikat der
Abdichtung
liefern und verlegen
Menge: 15,000 m2

**1.07 Entwässerungsnachweis nach DIN 1986-100**
Entwässerungsnachweis nach DIN 1986-100
Der Entwässerungsnachweis ist bei Angebotsabgabe
vorzulegen.
Menge: 1,000 psch

**1.08 Blitzschutzhalter**
Blitzschutzhalter zur festen Monatage auf der
Abdichtung durch schweißen oder kleben. Passend zur
angeboten Abdichtungsbahn;
Drahtdurchmesser: 10 mm
liefern und nach Plan aufkleben . Blitzschutzmontage
bauseits
angeb. Fabrikat: ......................
Menge: 32,000 St

### Titel 2 STAHLBAU

**2.01 Dachaufstiegleiter außen**
Leiter an baulichen Anlagen, zur Wartung eines Gebäudes
(DIN 18799-1): im Außenbereich
Steighöhe 3.00 m
Außenbreite 520 mm
Max. Belastbarkeit 150 kg
Wandabstand 200 mm
Bauart Einzügig
Material Stahl verzinkt
Abstand vom untersten Rückenschutzring  Durchmesser 700
mm - zum Boden 2.200 mm
Untergrund Wand aus Stahlbeton
Aufbau von außen - 8 cm Wetterschale -? 8 cm Dämmung -?
12 + 6 cm Tragschale + Filigranelement
Befestigung der Leiter in der Außenwand
2 x 3 Stück Kontaktplatten 200/250/12 mm mit je 2
Gewindestangen M16 und  Injektionsmörtel z.B. Würth
WIT-UH 300

Ausstiegspodest mit frontalem Ausstieg dient dazu,
sicher auf das Dach zu gelangen.
unterhalb des Podests müssen 200 mm Freiraum vorhanden
sein,
Das Podest am oberen Ende der Steigleiter ersetzt die
Podeststufe.
Auf der Dachseite wird eine weitere Stufe am Podest zur
Sicherung des Abstiges benötigt.
Oberfläche: allle Stahlteile feuerverzinkt nachDIN EN
ISO 14713-1
Podestfläche ca- 700/800 mm
Menge: 1,000 St.

**2.02 Tragkonstruktion Walzprofile**
Riegel für eine Unterkonstruktion zur Aufnahme von
Dachaufbauten
Riegel mit HV Stößen aus Walzprofilen
Riegel HEA 140  -  2 Stück mit Gesamtlänge 5 m und 4
Auflagerpunkten
Oberfläche: allle Stahlteile feuerverzinkt nach DIN EN
ISO 14713-1
liefern und montieren
Stahlsorte: S235 JR G2
Menge: 10,000 m

**2.03 Stützen zweiteilig**
Stützen zur Lagerung der v.g. HEA 140 Unterkonstruktion
als Anlagenstandfläche
Stützen aus Rohr DN100 mm zweiteilig mit insgesamt 4
Kopfplattenstößen
Untere Hülse ca. 230 mm hoch
Obere Hülse ca. 290 mm hoch (der Gefälledämmung
anpassen)
Zwischen den Hülsen 10 mm neoprenlager als thermische
Trennung
Stützen voll ausgeschäumt mit einem wärmedämmenden
Schaum
Befestigung auf Betobetondecke 4 x M10
Oben Kopfplatte bebohrt passend zum Träger
Oberfläche: allle Stahlteile feuerverzinkt nach DIN EN
ISO 14713-1
Menge: 4,000 St

### Titel 3 DACHABDICHTUNG AUF BETON

**3.01 Dachfläche abfegen**
Vorhandene Dachfläche scharf abfegen, Schutt vom Dach
transportieren und für den Aufbau vorbereiten.
Menge: 542,000 m2

**3.02 Dampfsperre nach DIN EN 13970**
Dampfsperre nach DIN EN 13970 liefern und nach
Herstellervorschrift fachgerecht punktweise auf den
sauberen und vorbehandelten Untergrund aufschweißen.
Die Naht- und Stoßbereiche sind mindestens 8 - 10 cm
breit zu überdecken und zu verschweißen.
AL + G 200 S4,  mit Aluminiumpolyester-Kombiträger und
Glasgewebe 200 g/m²,
sd-Wert > 1500 m,
d = 4 mm,
teilflächig aufschweißen,
Längs- und Quernähte 8 cm breit voll verschweißen, bei
An- und Abschlüssen bis OK Wärmedämmung / Keil
hochführen
Untergrund: Beton
angeb. Fabrikat: ......................
Menge: 542,000 m2

**3.03 Dampfsperre hoch führen**
Bituminöse Dampfsperre bis Oberkante Wärmedämmung
führen und luftdicht an die Unterkonstruktion
anschließen.
Anschlusshöhe: ca. 750 mm
Untergrund:  Beton, MW, Holz
Menge: 82,000 m

**3.04 Wärmedämmung MiWo 040 DAA dh**
Flachdach-Dämmplatten mit erhöhter Punktbelastbarkeit
für erhöhte Beanspruchungen.
Verbund-Dachdämmplatten bestehen aus homogener
Steinwolle mit erhöhter Festigkeit und lastverteilender
mineralischer Deckschicht
für höher beanspruchte Dachbereiche
Steinwolle, hergestellt und klassifiziert gemäß DIN EN
13162
Mit RAL-Gütezeichen für gesundheitliche
Unbedenklichkeit
Gesamtprodukt mit Allgemeiner Bauaufsichtlicher
Zulassung und Ü- Zeichen
Anwendungsgebiet DAA dh wf zk sk tl gemäß DIN 4108-10
Baustoffklasse: Nichtbrennbar A1 (DIN EN 13501-1)
Bemessungswert der Wärmeleitfähigkeit der Mineralwolle:
Lambda = 0,040 W/(mK)
Die maximal zulässige Flächenpressung durch
Dauerlastenmuss mind.
500 kg/m² betragen.
Druckspannung bei 10% Stauchung: CS(10) >= 70 kPa
Punktlast bei 5 mm Stauchung: PL(5) >= 2000 N
Zugfestigkeit senkrecht zur Plattenebene: TR >= 15 kPa
Nenndicke der Dachdämmplatten: 200 mm
Baustoffklasse:  B1 (DIN 4102)
Wärmeleitfähigkeit: 0,040 W/(mK)
Untergrund: StB-Decke mit 2% Gefälle + Dampfsperre

Dachdämmplatten liefern und auf StB-Decke mit
Dampfsperre dicht gestoßen einlagig im Verband
fachgerecht entsprechend den Fachregeln des
Zentralverbandes des Deutschen Dachdeckerhandwerks
verlegen.
Befestigung erfolgt mechanisch
Der Einbau von Feuchtigkeit in den Schichtenaufbau ist
zu vermeiden. Bei
Materialtransporten sollte der Dachaufbau durch
zusätzliche Maßnahmen geschützt werden.

Angebotenes Fabrikat: '...............................'
Menge: 542,000 m2

**3.05 Gefälledämmung als Aufdämmung**
Quer Gefälledämmung als Aufdämmung zur Herstellung
eines Quergefälles aus einem leicht geneigten Dach
Dämmung muss auf Null auslaufen
Abrechnungsgrundlage ist die Aufsichtsfläche
Menge: 120,000 m2

**3.06 Wärmedämmung hochführen, 65cm**
Wärmedämmung an Attiken, Wänden, Lichtbändern u.dgl.
hochführen, incl. Mechanischer Befestigung unter
Beachtung der erforderlichen Entspannung, inkl.
Herstellen sämtlicher Anschlüsse, Eckausbildungen etc.
Anschlusshöhe: bis 75 cm  Dämmstoffdicke : 80 mm
Attika Oberkante ist waagerecht
Dachfläche 2 % geneigt, Dämmung unten an Gefälle
anpassen
Einbauort: Attika Innenseite
Menge: 82,000 m

**3.07 Dachabdichtung mech. befestigt Beton**
Dachabdichtung einlagig, Kunststoffbahn lose verlegt,
mech. befestigt.
Kunststoffdachbahn auf Basis thermoplastischer
Legierung flexibler Polyolefine FPO,
anwendbar nach EN 13956
- Anwendungskurzzeichen nach
DIN V 20000-201: DE/E1 FPO-BV-V-PG-1,8
DIN V 20000-202: BA FPO-BV-V-PG-1,8
- Dicke: 1,8 mm, Farbe: perlweiß,
- mind. 0,85 mm Dicke der Funktionsschicht über dem
Gewebe,
- Bahnenbreite: 1,50 m,
- Basiswerkstoff Polypropylen (PP),
- Verstärkung aus Polyestergittergewebe,
- halogen-, schwermetall- und weichmacherfrei,
- Höchstzugkraft: > 1200 N/5cm,
- Dehnung bei Hzk: >19 %,
- Weiterreißkraft: > 320 N,
- Falzen in der Kälte: -30 °C,
- Maßänderung: < 0,3%,
- Flächenbezogene Masse: 2,2 kg/m²
- Widerstand gegen Hagelschlag nach DIN EN
13583:2001-11:
auf harter Unterlage 30 m/s
auf weicher Unterlage 42m/s
- kapillarfrei heißluftschweißbar,
- chemisch hochbeständig,
- bitumenverträglich,
- resistent gegen Mikroorganismen,
- wurzel- und rhizomfest gegen Quecken nach
FLL-Richtlinien,
- Brandeinstufung, Zulassung als harte Bedachung nach
DIN EN 13501-5 mit BRoof (t1) klassifiziert, im System
geprüft,

liefern, auf der Dämmung lose verlegen und nach DIN EN
1991 mechanisch befestigen.
Anzahl der Befestiger entsprechend anzuforderndem
Objekteinzelnachweis.
Die Dachbahnen sind 10 cm entsprechend der
aufgebrachten Längsnahtmarkierung zu
überlappen. Die Naht- und Stoßverbindungen sind homogen
zu verschweißen.

Dachkonstruktion: Stahlbetonplatte mit Dampfsperre und
Dämmung
Fabrikat: BauderTHERMOPLAN T 18 o.glw.

angeb. Fabrikat: .?.?.?.?.?.?.....
(vom Bieter auszufüllen)
Ort: Schule
Menge: 642,000 m2

**3.08 Wandanschluss WDVS**
Wandanschluss an aufgehende Bauteile wie folgt
herstellen:
Die am aufgehenden Bauteil 5 cm hochgeführte Dachbahn
mit einem Verbundblechwinkel 5x5. cm, 1 x gekantet und
geeigneten Befestigungsmittel befestigen.
Ein 60 cm breiter Zuschnitt aus dem Material der
Dachabdichtung mit der Dachbahn homogen verschweißen
und am aufgehenden Bauteil fachgerecht verkleben.
Mit einem Wandanschlussprofil für genutzte Dachfläche,
Höhe >= 5 cm, aus gepresstem, warmausgehärtetem
Aluminium, EN AW-6060, in das aufgehende Bauteil mit
korrosionsgeschützten Schrauben und Dübeln im Abstand e
<= 20 cm befestigen.
Die Fuge zwischen Profil und aufgehendem Bauteil, i.M.
ca. 10/10 mm dick, mit dauerelastischem,
witterungsbeständigem Fugendichtstoff entsprechend DIN
18 540 abdichten.
Untergrund Beton
Höhe der Aufkantung mind. 15 cm über Abdichtungsebene,
Ausführung im Gefälle der Abdichtung (2%)
Menge: 15,000 m

**3.09 Attikaabdichtung und Linienbefestigung**
Die an der Attika 5 cm hochgeführte Dachbahn mit einem
Verbundblechwinkel, Abmessungen 5x5 cm, 1 Kantung, und
geeigneten Befestigungsmittel befestigen.
Zuschnitt aus dem Material der Dachbahn, auf der Attika
bis zur Außenkante und im senkrechten Bereich nach
Herstellervorschrift kleben und mit dem
Verbundblech und der Dachabdichtung verschweißen.
Zuschnittbreite: bis 105 cm.
Menge: 82,000 m

**3.10 Anschluss rechteckige Durchdringung 50/50**
Rechteckige Durchdringungen, 50/50 cm eindichten wie
folgt: Abdichtung am Bauteil 5 cm hochgeführte Dachbahn
mit einem Verbundblechwinkel, Abmessungen 5x5 cm, 1
Kantung, und geeigneten Befestigungsmittel befestigen.
Mit einer vollflächig geklebten Manschette aus dem
Material der Dachabdichtung, Zuschnittbreite bis 35 cm,
bis 15 cm über die fertige Dachoberfläche wasserdicht
einfassen und nach Herstellervorschrift mit der
Dachabdichtung verschweißen, als oberen Abschluss eine
auf der Manschette am oberen Rand umlaufende
biegesteife Schiene im Abstand e <=  20 cm mechanisch
befestigen sowie den oberen Abschluss mit einem
dauerelastischen witterungsbeständigem Kunststoff
DIN 18 540 abdichten.
Menge: 1,000 St

**3.11 Anschluss rechteckige Durchdringung 60/60**
Rechteckige Durchdringungen, 60/60 cm eindichten wie
vor
Dachfenster
Menge: 4,000 St

**3.12 Anschluss rechteckige Durchdringung120/120**
Rechteckige Durchdringungen,120/120 cm eindichten wie
vor
Dachfenster
Menge: 2,000 St

**3.13 Metallstützen eindichten**
Bauseits gelieferte Metallstützen Durchmesser 100 mm
eindichten. Stützenfüße mit Dachbahnstreifen ummanteln
und mit einer Manschette  an die Dachhaut anschließen.
Oberrer Abschluß mit selbstklebenden Abdeckbband. Die
Stützen verfügen über keine Anschlussmanschette.
Abrechnung pro Stützenfuß
Menge: 4,000 St

**3.14 Anschlagpunkte Absturzsicherung eindichten**
Gesondert gelieferte Abdichtungsmanschetten der
beschriebenen Anschlagpunkte der Absturzsicherung, d
bis 42 mm, fachgerecht befestigen, anarbeiten und an
Dachabdichtung anarbeiten.
Abrechnung pro Stützenfuß
Menge: 13,000 St

**3.15 Notüberlauf als Attikaeinlauf**
Für die von der DIN geforderten Notentwässerungen zur
Begrenzung der statischen Dachlast und zur Entlastung
des Rohrleitungsnetzes für Dachentwässerungen
Attika Einlauf mit Rechteckrohr, gefertigt nach DIN EN
1253, mit einer Ablaufleistung von bis zu 6,1 l/s, mit
Klebe oder Schweißflansch als Anstauelement in der Höhe
von 45 mm,
Flansch für den dampfdichten Anschluss der Dampfsperre
aus Bitumen.
Menge: 2,000 St

**3.16 Attika-Gully, PUR, zur Haupt- und Notentwässerung, DN 125**
Attika-Gully aus FCKW-freiem
Polyurethan-Hart-Integralschaum
wärmegedämmt, in der Nennweite DN 152, zur
Freispiegelentwässerung bei
gleichzeitiger Haupt- und Notentwässerung
durch nur eine Attikadurchführung.
Mit einem 54cm langen Edelstahl-Überbrückungsrohr DN
125
und einem 30 cm langen Edelstahlrohr DN 125 mit
Ausschnitt und Prallblech
zur Ableitung der Hauptentwässerung in einen
Wasserfangkasten sowie einer
durchgehenden Trennebene, bestehend aus zwei
Wasserleitblechen aus Edelstahl,
zur freien Ableitung der Notentwässerung durch den
Wasserfangkasten hindurch
nach außen. Mit angeschäumtem Dachbahnanschluss (460 *
440 mm)
passend zur Dachabdichtung und angeformtem Attika
Übergangskeil
45°/6 x 6 cm.
Rechteckiger Einlaufbereich mit schräg nach hinten
abfallendem trichterförmig
zum Ablaufstutzen zulaufendem Gullykörper.
Mit zwei eingeschäumten Gewindehülsen zur Aufnahme der
Gewindestangen
des Laubfanggitterbefestigungssatzes.
Inkl. Laubfanggitter, aus verschweißten
Edelstahlrundstäben, Maschenweite 12 mm,
einschließlich Befestigungssatz aus Polyamid, zur
Verhinderung des
Verstopfens des Gullys.
Liefern und fachgerecht einbauen.
Dachbahnanschluss: passend zur Dachabdichtung
Hinweis:
Die jeweilige Attika-Aussparung von b/h= 20/30 cm ist
bauseitig vorhanden und soll nach dem Einbau der
Rohrdurchführung mit Zuschnitten aus
Mineralwolle-Plattenstreifen (>= 1.000 °C) ausgedämmt
werden.
Menge: 3,000 St

**3.17 Wasserfangkasten**
Wasserfangkasten Aluminium oben offen
Material  : Aluminiumblech - Pulverbeschichtet Farbe
RAL 9007
Blechdicke  : 1,5 mm
passend zum Fallrohr DN 125 und Attikaauslauf
Liefern und auf WDVS 180 cm montieren
Menge: 3,000 St

**3.18 Heizelement mit Anschlußleitung, a. Zulage**
Zulage zur Vorposition für Heizelement mit
Anschlussleitung, entsprechend VDE-0720, Teil 2, mit
TÜV-Prüfzeichen, passend zum beschriebenen Systemgully
liefern und vor dem Einbau auf den Gully-Körper
aufstecken; elektrischer Anschluss bauseits.
Angeb. Fabrikat: .....
Menge: 3,000 St

**3.19 Attikaabdeckung, Alublech,Kronenbr. 49 cm**
Attikaabdeckung mit 2% Gefälle mit Frontblende und
Tropfblech hinten, einschl. Herstellen der Stehfälze,
Befestigungen, Eckausbildungen, Abkantungen und
Abschlüsse, incl. der erforderlichen
Dehnungsausgleicher.
Kronenbreite (incl. Dämmung) : ca. 490 mm
Ansicht außen 120 mm
Ansicht innen nach technischen Erfordernis
inkl. Unterkonstruktion aus Holz ca. 470/28 mm auf
Stahlbeton gedübelt
Material  : Aluminiumblech, beschichtet Farbe RAL 9007
inkl. 4 Stück Eckausbildungen
inkl. 2 Stück Totläufe gegen die Fassade
Blechdicke: 2,5 mm
angeb. Fabrikat : .....................
Menge: 84,000 m

**3.20 Fallrohr, rund, 125 mm**
Fallrohr,rund für Dachentwässerungsanlagen, Dachrinnen
etc., incl. der Rohrschellen mit doppeltem
Scharnier, sowie aller Zubehör- und Befestigungsteile,
in MW, Beton mit davor liegendem Vollwärmeschutz 18 cm
WDVS
Material  : Aluminiumblech, beschichtet, Farbe RAL 9007
Blechdicke: 1,50 mm
Nenngröße :  100 mm
Einzellängen 3 x 3,6 m
Menge: 12,000 m

**3.21 Freiauslauf für Fallrohr DN 125**
Freiauslauf für Fallrohr DN 125 wie vor mit 45 Grad
Bogen auf anliegende Dachflächen oder zu Sickermulden
Material: wie vor
Menge: 3,000 St

**3.22 Standrohr, verz. Stahlrohr, DN 100**
Standrohr mit Reinigungsflanschett,  mit lösbaren
Rohrschellen aus verzinktem Bandstahl, in Beton oder
Mauerwerk; incl. Standrohrkappe und Dichtelement.
Länge: 1000 mm
Material : verzinktes Stahlrohr, nahtlos farbig
beschichtet wie Fallrohr
Nenngröße: DN 125
Menge: 3,000 St

### Titel 4 Oberlichter und Aufbauten

**4.01 Flachdach Fenster; 5° Pult; 3-fach-Verglasung / 1.20 x 1.20m**
Flachdachfenster auf einseitig geneigtem Flachdach
(Neigung 2%) in 5° Pultgeometrie zur Unterstützung des
Selbstreinigungseffektes, thermisch getrennt,
wärmebrückenfrei als lückenlos wärmegedämmtes
Gesamtsystem, lüftbar verriegelt inkl. wärmegedämmten
Aufsatzkranz, Durchsturzsicher gemäß GS-Bau-18, mit
allgemeiner bauaufsichtlicher Zulassung

Verglasung: Kompakte energieeffiziente
Wärmeschutzisolierverglasung serienmäßig bestehend aus:
einer mind. 6 mm dicken ESG-Außenscheibe mit Low- E
Beschichtung (niedrige Emissivität), einem thermisch
entkoppeltem Randverbund, Scheibenzwischenräume mit
Edelgasfüllung, 4 mm dicken Zwischenscheibe und einem 8
mm starken Verbundsicherheitsglaspaket mit einer
doppelten, hochtransparenten, 0,76 mm dicken, hoch
reißfesten Verbundsicherheitsfolie aus
Polyvinyl-Butyral (PVB).
Wärmedämmung Glas Ug = 0.7 W/(m² K)
Energiedurchlassgrad g = 51%
Schalldämmung Rwp = 39 dB
Lichttransmission LT = 72%
Die zu verwendenden Verglasungen müssen gemäß DIN 18008
dimensioniert und ausgeführt werden.
Die permanente Durchsturzsicherheit muss nach den
Vorgaben der BG nachgewiesen werden.

Widerstand gegen Flugfeuer von außen B,roof(t1) nach EN
13501-5
Glasbemessung ausgelegt nach DIN 18008 für Schneelast
0,68kN/m².
Ausgelegt für einen Böengeschwindigkeitsdruck bis 0,80
kN/m²,
Einbau in der Dachfläche eines geschlossenen Gebäudes,
nicht im Randbereich. Bei der Berechnung der Glasstatik
wurde die "außergewöhnliche Last norddeutsches
Tiefland" in Höhe von 1,96kN/m² berücksichtigt.
Luftdicht Klasse 4 gem. DIN EN 12207,
Schlagregendicht Klasse E 1500 DIN EN 12208.
Ausführung lüftbar verriegelt;

Bestellgröße = OKD-Maß 120x120cm
Verbundaufsatzkranz (Sandwichkonstruktion) in 5°
Pultdachgeometrie als geschlossener torsionssteifer
Verbundquerschnitt aus glasfaserverstärktem
Polyesterharz mindestens 50cm hoch, weiß
durchpigmentiert mit kompakter, durchlaufender 60mm
dicken Wärmedämmung aus PU-Hartschaum und ebenem,
elastischen Einklebeflansch. Aufsatzkranz mit umlaufend
angeformter Aufkantung mind. 15 mm hoch für gesicherten
Schlagregenschutz inkl. Dachanschlussadapter.
Der U-Wert des Verbundaufsatzkranzes muss =? 0,5 W/(m²
K) betragen.
Einbauort: Sozialgebäude
liefern und montieren
angeb. Fabrikat: .....................
(vom Bieter auszufüllen)
Menge: 2,000 St

**4.02 Flachdach Fenster; 5° Pult; 3-fach-Verglasung / 0.60 x 0.60m**
Flachdachfenster z.B. LAMILUX Flachdach Fenster F100 o.
glw. in 5°
wie vor
Bestellgröße = OKD-Maß 60x60cm
liefern und montieren
angeb. Fabrikat: .....................
(vom Bieter auszufüllen)
Menge: 4,000 St

**4.03 Motoröffner liefern und montieren, E-Anschluss bauseits**
Motoröffner Typ EM für Einzel- und Gruppenschaltung,
230 V, 300mm Hub als Standardausführung mit Konsole,
passend zu zuvor beschriebenen Flachdachfenster;
Fenstergröße 1 x 120x120cm; und 2  60x60 cm
Schutzart IP54;
liefern und montieren, Anschluss an E-Anlage des Hauses
erfolgt bauseitig;
Menge: 3,000 St

**4.04 Durchsturzgitter Lichtkuppel**
Durchsturzschutzgitter für Lichtkuppel, 120/120 cm
bestehend aus verschweißten Stahlmaschen, mit
Aluminium-Zink-Legierung und einer Maschenweite von
maximal 100mm; Tragstabstärke 4mm;
Befestigung mit flexiblen, verzinkten
Bandstahlhaltelaschen;
Durchsturzsicherheit geprüft nach GS-BAU-18 für eine
Stßenergie von mindestens 400 J; zur Montage an
beschriebener Lichtkuppel
liefern und montieren;
Menge: 1,000 St

**4.05 Wind- und Regenfühlerset Typ J liefern und montieren**
Wind- und Regenfühlerset Typ J, bestehend aus:
Wind - Regenfühler sowie Wind - Regenmelder, mit
optischen Anzeigen Betrieb/Regen/Temperatur/Wind
inkl. Gehäuse (Schutzart IP54) und Wandbefestigung
für 1 Gruppen mit max. 4 Motoren je Gruppe.
liefern und montieren, Anschluss an E-Anlage des Hauses
erfolgt bauseitig;
Montage an aufgehender Wand aus Stahlbeton
Menge: 1,000 St

**4.06 Sonnenschutzverglasung, als Zulage**
Zulage zur Hauptposition für Ausführung als
Sonnenschutzverglasung nach DIN EN 673;
60/30 neutral, Außenscheibe ESG; VSG-Scheibe mit
doppelter Verbundsicherheitsfolie 0,76mm, mit folgenden
Eigenschaften:
Abweichung der Spektraldaten bis zu 5% möglich
Ug = Ut = ca. 1,1 W/(m²K)
Schalldämmwert ca. 38 dB
Lichttransmission: 40 %
Gesamtenergiedurchlass: 32 %
Bestellgröße = OKD-Maß 120 x 120cm;
Menge: 2,000 St

**4.07 Dachausstieg, als Zulage**
Zulage zur Hauptposition für Ausführung mit
Dachausstiegsbeschlag,
bestehend aus Handgriff, Gasdruckteleskopdämpfer und
Schnäpperverschluss passend zu zuvor beschriebenen
Flachdachfenster; Fenstergröße 120x120cm;
einschl. Leiterhaltebügel, bestehend aus einer eckigen
Haltestange, Länge 576 mm, beschichtet in RAL 9016
Menge: 1,000 St

**4.08 Strangentlüfter Warmdach, DN 100 mm**
Strangentlüfter zum oberen Abschluss von Fallleitungen
DN 100 (OD 110) bei flach geneigten Dächern mit
Dachabdichtungen (Warmdach). Zum direkten Anschluss an
die Flächenabdichtung mittels vormontiertem
Anschlusskragen aus dem Material und Farbe der
Dachbahn,
als ein- oder zweiteiliges System mit wärmegedämmter
Durchgangshülse zum Anschluss an die Dampfsperre,
einschl. exzentrischere Reduzierung 125/110.
Dicke der Wärmedämmung: bis 180 mm
liefern, fachgerecht einbauen und nach
Herstellervorschrift an die Abdichtung aus FPO-Bahnen
anschließen.
incl. Dichtungsmaterial;
angeb. Fabrikat: ..........................
(vom Bieter auszufüllen)
Menge: 2,000 St

**4.09 Raumentlüftung Warmdach, DN 125 mm**
Dachhauben für Lüftungsleitungen mit minimalem
Druckverlust, sowie Kondensat Ableitung über Dach,
DN 125
Dachhauben bestehen aus verzinktem Stahl,
einschließlich Pulverbeschichtung. Der Übergang
doppelwandig auszuführen, einschließlich Isolierung.
Der Rohranschluss unter der Dachhaube ist einwandig,
Der Anschluss für Lüftungsleitungen besitzt Formteilmaß
für Lüftungsleiitungen

Flach geneigtes Dach mit Dachabdichtungen (Warmdach).
Zum direkten Anschluss an die Flächenabdichtung mittels
vormontiertem Anschlusskragen aus dem Material und
Farbe der Dachbahn,
als zweiteiliges System mit wärmegedämmter
Durchgangshülse zum Anschluss an die Dampfsperre,
Dicke der Wärmedämmung: 180 mm
liefern, fachgerecht einbauen und nach
Herstellervorschrift an die Abdichtung aus FPO-Bahnen
anschließen.
incl. Dichtungsmaterial;
angeb. Fabrikat: ..........................
(vom Bieter auszufüllen)
Menge: 3,000 St

**4.10 Flachdach-Schwanenhals, DN 100 mm**
Flachdach-Schwanenhals zur Durchführung von
Energieleitungen (Klima- und PV-Technik) DN 100 (OD
110) bei flach geneigten Dächern mit Dachabdichtungen
(Warmdach). Zum direkten Anschluss an die
Flächenabdichtung mittels vormontiertem Anschlusskragen
aus dem Material und Farbe der Dachbahn, als ein- oder
zweiteiliges System mit wärmegedämmter Durchgangshülse
zum Anschluss an die Dampfsperre;
Dicke der Wärmedämmung: 180mm
liefern, fachgerecht einbauen und nach
Herstellervorschrift an die Abdichtung anschließen.

Erzeugnis z. B. fleck-Flachdach-Schwanenhals, incl.
Anschlusss Anschlusskragen, o. glw.
incl. Dichtungsmaterial;

angeb. Fabrikat: ..........................
(vom Bieter auszufüllen)
Menge: 2,000 St

**4.11 Flachdach-Schwanenhals, DN 60 mm**
Flachdach-Schwanenhals zur Durchführung von
Energieleitungen (Klima- und PV-Technik) DN 60  bei
flach geneigten Dächern mit Dachabdichtungen
(Warmdach). Zum direkten Anschluss an die
Flächenabdichtung mittels vormontiertem Anschlusskragen
aus dem Material und Farbe der Dachbahn, als ein- oder
zweiteiliges System mit wärmegedämmter Durchgangshülse
zum Anschluss an die Dampfsperre;
Dicke der Wärmedämmung: 180 mm
liefern, fachgerecht einbauen und nach
Herstellervorschrift an die Abdichtung anschließen.

Erzeugnis z. B. fleck-Flachdach-Schwanenhals, incl.
Anschlusss Anschlusskragen, o. glw.
incl. Dichtungsmaterial;

angeb. Fabrikat: ..........................
(vom Bieter auszufüllen)
Menge: 2,000 St

**4.12 Schiebeleiter für Dachausstieg, 2x 8 Sprossen**
Schiebeleiter, Aluminium, 2x9 Sprossen mit rutschfester
Profilierung;
incl. Haken zum einhaken der Leiter am Dachausstieg;
bauseitige Lagerung der Leiter nach Angabe des Bauherrn
auf dem Grundstück;
Raumhöhe (OKFFB bis UK Dachdecke): ca. 3.50m
Leiterlänge: bis 4,30m

Einbauort: E.18
Menge: 1,000 St

### Titel 5 STUNDENSÄTZE

**5.01 Stundensatz Helfer**
*** Stundenlohnarbeiten
Arbeiten, welche nicht in den Positionen erfaßt sind
und gegen Nachweis zur Ausführung kommen: Helfer
Menge: 5,000 h

**5.02 Stundensatz Fachwerker**
*** Stundenlohnarbeiten
Arbeiten, welche nicht in den Positionen erfaßt sind
und gegen Nachweis zur Ausführung kommen: Fachwerker
Menge: 5,000 h
